# Videoportero a color para 16 viviendas con monitores VEO Color de 4,3 pulgadas y placa de calle modular SKYLINE de pulsadores. Sistema DUOX Digital 2h. - de Fermax

- Propiedad del archivo: CONSTRUNARIO
- Formato: FIEBDC-3/2012
- Programa: Construnario Versión 3.51
- Fecha de los precios: 08/01/2024
- Divisa: EUR
- Código: fermax-elect (09/01/2024)

**FMXVP16V1PL_1** u Videoportero a color para 16 viviendas con monitores VEO Color de 4,3 pulgadas y placa de calle modular SKYLINE de pulsadores. Sistema DUOX Digital 2h. - de Fermax
Sistema de videoportero a color para edificio con una placa de entrada.
Permite la comunicación bidireccional de audio desde la placa de entrada con cada una de las viviendas, la visualización de la visita desde los monitores de vivienda y la apertura de la cerradura de entrada al edificio mediante pulsador dedicado en los monitores de vivienda.
Placa SKYLINE: Placa de videoportero modular de perfil curvo. Fabricada sobre un perfil de aluminio anodizado de gran resistencia a la intemperie con un grado de protección IP43 IK7. Tanto los pulsadores como las testas son de zamak cromado. El frontal del módulo amplificador también es de aluminio anodizado y su interior está protegido por una rejilla de acero inoxidable.
Monitor VEO: Monitor de videoportero a COLOR. Pantalla TFT 4,3".
Instalado en las viviendas, permite la comunicación con la placa de calle, la apertura de la puerta, y ver a la visita a través de la pantalla que incorpora.
Sistema de Videoportero Digital DUOX Plus: Sistema completamente digital sobre 2 hilos, versátil, flexible y escalable. DUOX permite direccionar hasta 999.999 direcciones de hasta 10 placas de entradas generales, hasta 10 placas por bloque y 10 placas de sub-bloque, hasta 100 bloques interiores y hasta 100 sub-bloques.

| Código | Ud | Descripción | Rendimiento | Precio | Importe |
|---|---|---|---|---|---|
| FMX09445 | u | Monitor modelo Veo Duox, referencia 9445 de Fermax. Color, tamaño 4,3" (material) | 16.000 | 175 | 2800.00 |
| FMX09447 | u | Conector para monitor modelo Veo/Veo-XS DUOX, referencia 9447 de Fermax (material) | 16.000 | 13 | 208.00 |
| FMX07336 | u | Marco placa de calle modelo Skyline, referencia 7336 de Fermax. 6V Serie 7 (material) | 1.000 | 60 | 60.00 |
| FMX08857 | u | Caja de empotrar para placa modelo Cityline, referencia 8857 de Fermax. Serie 7 (material) | 1.000 | 35 | 35.00 |
| FMX73911 | u | Módulo vídeo modelo W Duox Plus para placa Skyline, referencia 73911 de Fermax (material) | 1.000 | 190 | 190.00 |
| FMX07371 | u | 8 pulsadores dobles de llamada, referencia 7371 de Fermax. 204 W Duox/BUS2/VDS. Para placa modelo Skyline (material) | 2.000 | 104 | 208.00 |
| FMX04825 | u | Alimentador más filtro 24Vcc-2,5 A DIN 10, referencia 4825 de Fermax (material) | 1.000 | 135 | 135.00 |
| FMX03255 | u | Adaptador de línea Duox, referencia 3255 de Fermax (material) | 2.000 | 12 | 24.00 |
|  |  | Costes directos |  |  | 3660.00 |

## Recursos

**FMX09445** u Monitor modelo Veo Duox, referencia 9445 de Fermax. Color, tamaño 4,3"
El monitor VEO está fabricado en plástico ABS de alto impacto. Acabado texturizado para facilitar la limpieza y protección ultravioleta para que sea más resistente a la luz solar. VEO incluye una pantalla panorámica a color de 4,3” (16:9). El diseño único y exclusivo del auricular incorpora un imán que facilita al usuario el posicionamiento de éste, asegurando un colgado correcto al finalizar la conversación. Su diseño balanceado de líneas puras es distintivo, moderno y minimalista. VEO se integra en el ambiente.
ESPECIFICACIONES TÉCNICAS
Dimensiones del producto (Ancho x Alto x Profundo mm): 200 x 200 x 23 (44 incluyendo auricular)
Tiempo para responder o abrir desde que se produce la llamada: 30 s.
Tiempo de conversación: 90 s.
Privacidad de la conversación: Sí
Tensión de alimentación: 18 Vcc
Consumo máximo (W): 5.2 W
Consumo en reposo (W): 0.8 W
Temperatura de funcionamiento (ºC); Humedad: [-5ºC, +40ºC]; [0%, 90%]
Adaptador de línea incluido en el monitor: Sí (A, C, posición por defecto OFF)
Bornes: Bin, Bin, Bout, Bout, -, A+, F1, T
Peso: 0,5286 kg
Medidas del producto embalado: 5,1x22,2x20,7 cm
Código EAN: 8424299094458

**FMX09447** u Conector para monitor modelo Veo/Veo-XS DUOX, referencia 9447 de Fermax
Para montaje del monitor sobre la superficie de la pared.
Medidas del producto: 14,7 x 10 x 1,35 cm
ESPECIFICACIONES TÉCNICAS
Peso: 0,0829 kg
Medidas del producto embalado: 15,5x11x1,6 cm
Código EAN: 8424299094472

**FMX07336** u Marco placa de calle modelo Skyline, referencia 7336 de Fermax. 6V Serie 7
La Nueva placa SKYLINE de portero electrónico y videoportero es una placa robusta y elegante, que destaca por su durabilidad y belleza, resistencia y fiabilidad.
SKYLINE es la nueva línea de placas de calle de portero electrónico y videoportero de perfil contínuo y composición modular de Fermax. La línea se compone de 8 marcos de diferentes medidas donde se encajan fácilmente los diferentes módulos: pulsadores, tarjetero, cámara, amplificador, control de accesos, etc. Los marcos permiten acoplar un número determinado de módulos. Existen dos tamaños de módulos: V y W. Los módulos W miden el doble que los módulos V.
Medidas Módulos.
- Módulo V: 105,2x47,5 mm (ancho-alto).
- Módulo W: 105,2x95 mm (ancho-alto).
Es posible combinar dos o más placas, siempre que sean de la misma serie, para tener una mayor capacidad de pulsadores y accesorios.
Marco SKYLINE 6V.
Placa de la Serie 7.
- Medidas placa: 130x341 mm (ancho-alto).
- Medidas caja empotrar: 115x328x45 mm (ancho-alto-profundo).
- Medidas caja superficie: 130x341x33 mm (ancho-alto-profundo).
Peso: 0,541581 kg
Medidas del producto embalado: 46,5x13,8x4,2 cm
EAN 13: 8424299073361
Código EAN: 8424299073361

**FMX08857** u Caja de empotrar para placa modelo Cityline, referencia 8857 de Fermax. Serie 7
Para realizar la instalación de una placa es necesario colocar una caja en la pared o muro donde posteriormente fijaremos la placa.
Las cajas de empotrar están fabricadas en aluminio y zamak. Disponen de unas bisagras abatibles en cualquier sentido, que permiten sujetar la placa mientras se realiza el cableado. Tienen unas marcas circulares hendidas en el fondo de la caja, que se agujerean con un ligero golpe o presión, permitiendo así el paso de los cables.
En el caso que se combinen varias placas, siempre de la misma serie, es necesario la utilización de un juego de separadores para un perfecto acoplamiento. Se requiere un juego por cada placa adicional que se instala entre las cajas de empotrar.
Disponibles en todas las series. Seleccionar la caja de la serie necesaria, según el caso.
SERIE 7
Medidas: 115x328x 45 mm (horizontal-vertical-profundidad).
Peso: 0,400 kg
Medidas del producto embalado: 4,5x33x11,5 cm
EAN 13: 8424299088570
Código EAN: 8424299088570

**FMX73911** u Módulo vídeo modelo W Duox Plus para placa Skyline, referencia 73911 de Fermax
Módulo amplificador video color, para incorporar en placas de videoportero de la placa SKYLINE.
Este diseño integra las funciones de audio y video en un mismo módulo. Para instalaciones de videoportero.
El módulo incluye el amplificador (grupo fónico) que incorpora los circuitos electrónicos necesarios para el funcionamiento del sistema de audio/vídeo, apertura de puerta, etc.. . Éste dispone de ajustes de volumen, tanto en sentido calle-vivienda como vivienda-calle, para que el instalador pueda ajustar el nivel óptimo y la telecámara COLOR GRAN ANGULAR con iluminación integrada y sistema de regulación para el enfoque de la cámara.
El ajuste de la imagen de la cámara se puede realizar de diferentes formas:
- Por medio de la configuración asistida por voz que incluye el propio módulo amplificador.
- Conectando temporalmente un teclado (ref. 7439).
- Por medio del Programador DUOX conectado localmente.
Placa SKYLINE
La placa SKYLINE de portero electrónico y videoportero es una placa robusta y elegante, que destaca por su durabilidad y belleza, resistencia y fiabilidad.
SKYLINE es la línea de placas de calle de portero electrónico y videoportero de perfil contínuo y composición modular de Fermax. La línea se compone de 8 marcos de diferentes medidas donde se encajan fácilmente los diferentes módulos: pulsadores, tarjetero, cámara, amplificador, control de accesos, etc. Los marcos permiten acoplar un número determinado de módulos. Existen dos tamaños de módulos: V y W. Los módulos W miden el doble que los módulos V.
Medidas Módulos.
- Módulo V: 105,2x47,5 mm (ancho-alto).
- Módulo W: 105,2x95 mm (ancho-alto).
Es posible combinar dos o más placas, siempre que sean de la misma serie, para tener una mayor capacidad de pulsadores y accesorios.
Sistema: DUOX PLUS (2 hilos digital)
Código EAN: 8424299739113

**FMX07371** u 8 pulsadores dobles de llamada, referencia 7371 de Fermax. 204 W Duox/BUS2/VDS. Para placa modelo Skyline
Pulsadores de llamada integrados en módulos de pulsadores para la nueva placa SKYLINE, para su ubicación en el marco de la placa.
Pulsadores de Llamada de zamak inyectado con acabado cromado, en línea con el perfil curvo de la placa. Estanco para exteriores.
Dotados de contactos especiales con baño de oro que les proporcionan mayor durabilidad.
La pulsación del botón de llamada es confirmada mediante un testigo acústico que emite el amplificador.
Los pulsadores incluyen un tarjetero de policarbonato (acceso frontal), para alojar una etiqueta con el nombre del propietario de la vivienda y el número de puerta. Iluminación integrada que permite visualizar los tarjeteros, aún en la más completa oscuridad.
Son metálicos y tienen una forma redondeada en línea con el perfil curvo de la placa.
El montaje de los módulos de pulsadores es extremadamente sencillo. Una vez elegida la combinación de módulos según el número de viviendas, procedemos a encajarlos en el marco de la placa.
El sistema de anclaje consiste en una leve presión desde el interior hacia el exterior. Finalmente, los distintos módulos de pulsadores se unen mediante unos conectores fácilmente enchufables que se incluyen.
Módulos disponibles de pulsadores simples y dobles.
La Nueva placa SKYLINE de portero electrónico y videoportero es una placa robusta y elegante, que destaca por su durabilidad y belleza, resistencia y fiabilidad.
SKYLINE es la nueva línea de placas de calle de portero electrónico y videoportero de perfil contínuo y composición modular de Fermax. La línea se compone de 8 marcos de diferentes medidas donde se encajan fácilmente los diferentes módulos: pulsadores, tarjetero, cámara, amplificador, control de accesos, etc. Los marcos permiten acoplar un número determinado de módulos. Existen dos tamaños de módulos: V y W. Los módulos W miden el doble que los módulos V.
Medidas Módulos.
- Módulo V: 105,2x47,5 mm (ancho-alto).
- Módulo W: 105,2x95 mm (ancho-alto).
Es posible combinar dos o más placas, siempre que sean de la misma serie, para tener una mayor capacidad de pulsadores y accesorios.
Módulo para ubicar en el marco de la Nueva placa SKYLINE.
Existen 2 tamaños de módulos de pulsadores.
Medidas Módulos.
- Módulo V: 105,2x47,5 mm (ancho-alto).
- Módulo W: 105,2x95 mm (ancho-alto).
Consumo: 3 mA (iluminación por fila de pulsadores).
Desarrollados para sistemas VDS y BUS2. No requieren módulos de extensión de llamadas.
Peso: 0,27124 kg
Medidas del producto embalado: 11,5x9,8x3,3 cm
EAN 13: 8424299073712
Código EAN: 8424299073712

**FMX04825** u Alimentador más filtro 24Vcc-2,5 A DIN 10, referencia 4825 de Fermax
Se emplea para alimentar los diferentes equipos de una instalación DUOX PLUS de Fermax.
Construida en material autoextinguible VO.
Incluye un juego de tapas para proteger los terminales de conexión.
Formato carril DIN-10 para facilitar su instalación en el interior de una caja de equipos eléctricos, o bien, se pueden atornillar directamente sobre la pared.
Las conexiones POWER BUS proporcionan voltaje y datos. Las conexiones PREV BUS proporcionan sólo datos.
Incluye 2 leds: - EN - SOBRECARGA: LED que indica el límite máximo de corriente excedido. Reduzca la carga. El LED ENCENDIDO + SOBRECARGA parpadeando indica un cortocircuito.
Código EAN: 8424299048253

**FMX03255** u Adaptador de línea Duox, referencia 3255 de Fermax
En las instalaciones DUOX es necesario instalar un dispositivo adaptador de línea. Su función es la adaptación de la línea de transmisión. Dispone de un puente para poder realizar diferentes adaptaciones según el tipo de instalación.
De reducido tamaño permiten su instalación en registros eléctricos. Se pueden atornillar directamente a la pared.
ESPECIFICACIONES TÉCNICAS
Alimentación: no requiere.
Consumo: 0 mA
Temperatura de funcionamiento: -10ºC a 55 ºC
Dimensiones: 44 x 44 x 26 mm (alto-ancho-profundo).
Peso: 0,0274 kg
Medidas del producto embalado: 9x6,4x2,4 cm
EAN 13: 8424299032559
Código EAN: 8424299032559
