# Tubo Romaklima PP-R 100 reforzado con fibra de vidrio SDR 11 / S.5, referencia P-14063-FR de la serie romaklima® de Heliroma. Ø nominal: 63x5,8 .Barra 4/20 mt

- Propiedad del archivo: CONSTRUNARIO
- Formato: FIEBDC-3/2012
- Programa: Construnario Versión 3.51
- Fecha de los precios: 06/06/2024
- Divisa: EUR

**P_14063_FR** m Tubo Romaklima PP-R 100 reforzado con fibra de vidrio SDR 11 / S.5, referencia P-14063-FR de la serie romaklima® de Heliroma. Ø nominal: 63x5,8 .Barra 4/20 mt
Precio: 11.81
Tubo Romaklima PP-R 100 reforzado con fibra de vidrio SDR 11 / S.5, referencia P-14063-FR de la serie romaklima® de Heliroma. Ø nominal: 63x5,8 .Barra 4/20 mt Estructura: tubo de 3 capas reforzadas con fibra de vidrio Material: C1 - PP-R 100 C2 - PP-R 100 con fibra de vidrio C3 - PP-R 100 SDR/Serie: SDR 11 / S.5 Normas: EN ISO 15874 / DIN 8077 / DIN 8078/ AENOR RP.01.78 Color: verde con 4 líneas de color verde oscuro Unidad: metros Aplicación: Sistemas de distribución de Agua sanitaria caliente y fría, Climatización, Calefacción por radiadores, Instalaciones de fluidos a alta y baja temperatura (sala de calderas), fluidos alimentarios, fluidos industriales (productos químicos), Sistemas para piscina, Industria Naval.
