# Enlace hembra, referencia P-LES234090-V de Heliroma. Largo: 90

- Propiedad del archivo: CONSTRUNARIO
- Formato: FIEBDC-3/2012
- Programa: Construnario Versión 3.51
- Fecha de los precios: 06/06/2024
- Divisa: EUR

**P_LES234090_V** u Enlace hembra, referencia P-LES234090-V de Heliroma. Largo: 90
Precio: 153.79
Enlace hembra, referencia P-LES234090-V de Heliroma. Largo: 90 Cor: verde Materia prima: PP-R 100 / PP-RCT 125 Tipo de Soldadura: Electrofusión Normas: EN ISO 15874 / DIN 16962 Aplicado con: HELISYSTEM / ROMAFASER / ROMAFASER ANTI-UV ROMAKLIMA / ROMAFASER CT / ROMAKLIMA CT / ACCESORIOS EF Campos de aplicación: – Instalaciones de agua para el consumo humano; – Sistemas de distribución de agua caliente y fría.; – Climatización; – Instalaciones a alta temperatura; – Sistemas de calefacción centralizadas; – Transporte de fluidos industriales; – Osmosis inversa; – Instalaciones de aire comprimido; – Transporte de productos químicos; – Industria naval.
