# Antimoho al agua, listo para usar, referencia Kerakover Activ de Kerakoll. Envase: 5l

- Propiedad del archivo: CONSTRUNARIO
- Formato: FIEBDC-3/2012
- Programa: Construnario Versión 3.51
- Fecha de los precios: 28/02/2024
- Divisa: EUR

**20014_KER** l Antimoho al agua, listo para usar, referencia Kerakover Activ de Kerakoll. Envase: 5l
Precio: 16.24
Antimoho al agua, listo para usar. Kerakover Activ, a base de antibacterias y antimohos activos, es idóneo para la recuperación de las superficies dañadas por depósitos y colonias de mohos, algas, hongos y líquenes. Interiores, exteriores Código EAN: 8021704200147
