# Junta plana de elastómero NBR en color azul, referencia 39092140 de Pemsa. M40

- Propiedad del archivo: CONSTRUNARIO
- Formato: FIEBDC-3/2012
- Programa: Construnario Versión 3.51
- Fecha de los precios: 16/04/2024
- Divisa: EUR

**PEM39092140** u Junta plana de elastómero NBR en color azul, referencia 39092140 de Pemsa. M40
Precio: 1.50
Junta plana de elastómero NBR en color azul, rosca métrica y PG para la colocación en rosca exterior de racores o manguitos proporcionando un índice de protección de IP67 al conjunto. Disponible en varias medidas. Código EAN: 8431927021717 Código ETIM 8.0: EC001181
