# Suspensión S-Plus, referencia 63022604 de Pemsa. Ancho: 600. Protección: PG

- Propiedad del archivo: CONSTRUNARIO
- Formato: FIEBDC-3/2012
- Programa: Construnario Versión 3.51
- Fecha de los precios: 16/04/2024
- Divisa: EUR

**PEM63022604** u Suspensión S-Plus, referencia 63022604 de Pemsa. Ancho: 600. Protección: PG
Precio: 29.11
Soporte con perfil omega y sistema universal de conexión para bandejas Rejiband® y Pemsaband® en montajes a techo con varilla. Ancho 600 mm. Sistema click de fijación. Fabricado en acero y disponible para anchos de 100, 150, 200, 300 y 400 mm y en diversos Sistemas de protección. Con sistema de protección PG Código EAN: 8431927045751 Código ETIM 8.0: EC001003
