# Tapa metálica para la protección de la derivación click, referencia 73033600 de Pemsa. Ancho: 600. Protección: GC

- Propiedad del archivo: CONSTRUNARIO
- Formato: FIEBDC-3/2012
- Programa: Construnario Versión 3.51
- Fecha de los precios: 16/04/2024
- Divisa: EUR

**PEM73033600** u Tapa metálica para la protección de la derivación click, referencia 73033600 de Pemsa. Ancho: 600. Protección: GC
Precio: 133.52
Tapa metálica para la protección de la Derivación Click. Ancho 600 mm. Dispone de sistema de montaje por presión. Fabricada en acero y disponible en diversos tamaños y Sistemas de protección. Con sistema de protección GC Código EAN: 8431927039583 Código ETIM 8.0: EC002401
