# Filtro 'Y' con bridas inox-316, referencia 2461 14 de Genebre. 6' - De Genebre

- Propiedad del archivo: CONSTRUNARIO
- Formato: FIEBDC-3/2012
- Programa: Construnario Versión 3.51
- Fecha de los precios: 02/07/2024
- Divisa: EUR

**GEN2461 14** u Filtro 'Y' con bridas inox-316, referencia 2461 14 de Genebre. 6' - De Genebre
Precio: 3231.42
Filtro - Y bridas din pn - 16. Construcción aisi 316. Juntas ptfe. Conexión bridas din pn 16. Presión de trabajo: 16kg/cm2. Temperatura: -30ºC +240ºC. Tamiz aisi 316. Chapa reforzada medida 6". Código EAN: 8428381022848
