# 3085 Válvula de esfera mando cuadradillo M-H PN25 Paso total 1/2" - De Genebre

- Propiedad del archivo: CONSTRUNARIO
- Formato: FIEBDC-3/2012
- Programa: Construnario Versión 3.51
- Fecha de los precios: 01/07/2024
- Divisa: EUR

**GEN3085 04** u 3085 Válvula de esfera mando cuadradillo M-H PN25 Paso total 1/2" - De Genebre
Precio: 7.61
Válvula de esfera mod. Cuadradillo pn 25 paso total. Construcción en latón une-en 12165 cromado. Juntas ptfe. Extremos rosca gas m-h, iso 228/1. Temp. Máx. 180ºC. Accionamiento mediante cuadradillo. Medida 1/2". Código EAN: 8428381037729
