# 5025 Válvula de esfera 3 piezas 3" GNP-94 - De Genebre

- Propiedad del archivo: CONSTRUNARIO
- Formato: FIEBDC-3/2012
- Programa: Construnario Versión 3.51
- Fecha de los precios: 02/07/2024
- Divisa: EUR

**GEN5025 11 142** u 5025 Válvula de esfera 3 piezas 3" GNP-94 - De Genebre
Precio: 670.30
Válvula esfera 3 piezas características válvula 2025. Actuador neumático doble efecto: gnp-94 medida 3". Código EAN: 8428381230458
