# Válvula esfera 2 piezas, serie 5029 de Genebre. Actuador GNP. 1/2'' - De Genebre

- Propiedad del archivo: CONSTRUNARIO
- Formato: FIEBDC-3/2012
- Programa: Construnario Versión 3.51
- Fecha de los precios: 09/10/2024
- Divisa: EUR

**GEN5029 04 124** u Válvula esfera 2 piezas, serie 5029 de Genebre. Actuador GNP. 1/2'' - De Genebre
Precio: 156.97
Válvula esfera 2 piezas. Cuerpo y eje: latón niquelada din 17660 asientos y juntas: ptfe. Conexión: rosca gas actuador neumático GNP-24/S4 medida 1/2". Código EAN: 8428381236344
