# Válvula esfera 2 piezas, serie 5029 de Genebre. Actuador GNP. 1" GNP-14 - De Genebre

- Propiedad del archivo: CONSTRUNARIO
- Formato: FIEBDC-3/2012
- Programa: Construnario Versión 3.51
- Fecha de los precios: 07/10/2024
- Divisa: EUR

**GEN5029 06 122** u Válvula esfera 2 piezas, serie 5029 de Genebre. Actuador GNP. 1" GNP-14 - De Genebre
Precio: 157.36
Válvula esfera 2 piezas: cuerpo y eje: latón niquelada din 17660 asientos y juntas: ptfe. Conexión: rosca gas actuador neumático gnp-14 medida 1". Código EAN: 8428381236405
