# Válvula mariposa tipo wafer, con actuador neumático, referencia 5114 14 68 de Genebre. INOX 6' GN-40 - De Genebre

- Propiedad del archivo: CONSTRUNARIO
- Formato: FIEBDC-3/2012
- Programa: Construnario Versión 3.51
- Fecha de los precios: 09/10/2024
- Divisa: EUR

**GEN5114 14 68** u Válvula mariposa tipo wafer, con actuador neumático, referencia 5114 14 68 de Genebre. INOX 6' GN-40 - De Genebre
Precio: 1736.27
Válvula mariposa tipo wafer inoxidable. Características de válvula ver artículo 2104. Actuador simple efecto: GN O GNP. Actuador doble efecto: GN-40. Medida 6". Código EAN: 8428381242796
