# Válvula mariposa tipo wafer, con actuador neumático, referencia 5119 16 67 de Genebre 8' GN-35 - De Genebre

- Propiedad del archivo: CONSTRUNARIO
- Formato: FIEBDC-3/2012
- Programa: Construnario Versión 3.51
- Fecha de los precios: 02/07/2024
- Divisa: EUR

**GEN5119 16 67** u Válvula mariposa tipo wafer, con actuador neumático, referencia 5119 16 67 de Genebre 8' GN-35 - De Genebre
Precio: 572.66
Válvula mariposa tipo wafer: pn-16 cuerpo hierro fundido disco: acero inox. Aisi 316 elastómero: epdm actuador neumático GN-35 medida 8". Código EAN: 8428381189169
