# Válvula mariposa tipo wafer, con actuador neumático, referencia 5119 26 58 de Genebre 18' GN-65 - De Genebre

- Propiedad del archivo: CONSTRUNARIO
- Formato: FIEBDC-3/2012
- Programa: Construnario Versión 3.51
- Fecha de los precios: 09/10/2024
- Divisa: EUR

**GEN5119 26 58** u Válvula mariposa tipo wafer, con actuador neumático, referencia 5119 26 58 de Genebre 18' GN-65 - De Genebre
Precio: 3399.73
Válvula mariposa tipo wafer: pn-16 cuerpo hierro fundido disco: acero inox. Aisi 316 elastómero: epdm actuador neumático GN-65 medida 18". Código EAN: 8428381221159
