# 5605 Válvula esfera 1 pieza tipo wafer 2" - De Genebre

- Propiedad del archivo: CONSTRUNARIO
- Formato: FIEBDC-3/2012
- Programa: Construnario Versión 3.51
- Fecha de los precios: 02/07/2024
- Divisa: EUR

**GEN5605 09 52** u 5605 Válvula esfera 1 pieza tipo wafer 2" - De Genebre
Precio: 809.14
Válvula esfera 3 piezas: extremos clamp const.: acero inox. Cf8m (316) microfusión asientos integrales y juntas: ptfe. Medida 2". Código EAN: 8428381046486
