# Unidad Fan Coil Manual (FCU) de Genebre. 1300l/h - De Genebre

- Propiedad del archivo: CONSTRUNARIO
- Formato: FIEBDC-3/2012
- Programa: Construnario Versión 3.51
- Fecha de los precios: 09/10/2024
- Divisa: EUR

**GEN_73717M_05_20** u Unidad Fan Coil Manual (FCU) de Genebre. 1300l/h - De Genebre
Precio: 430.79
Unidad Fan Coil Manual (FCU) de Genebre. 1300l/h 1. Los componentes del Fan Coil Unit (FCU), realiza la función de medición del fluido en tránsito, sea frio o caliente, para sistemas abiertos o cerrados con las siguientes ventajas: ? Asegura la eficiencia del sistema ? Equilibrio dinámico y control de flujo ? Proporciona derivación del flujo ? Fácil puesta en marcha a través de las tomas de presión P/T ? Filtraje y drenaje de manera directa y eficiente 2. Latón DZR s/ UNE-EN 12165 – CW602N ? Válvula de control manual ? Válvula derivadora by-pass ? Filtro con válvula de drenaje 3. Filtro tamiz de 800 µm, acero inoxidable AISI 302 4. Asientos de EPDM PEROXIDO 5. Extremos rosca gas (BSP) ISO 228/1 6. Max. Presión de trabajo estática 25 bar 7. Max. Presión diferencial 4 bar 8. Max. Temperatura 120ºC 9. Min. Temperatura -10ºC 10. Caja de aislamiento de polietileno incluida PN25. Construcción en latón DZR, según UNE-EN 12165. Asientos PTFE y EPDM PEROXIDO. Extremos rosca gas (BSP) ISO 228/1. Rango de temp.eratura -10ºC a 120ºC. La unidad FCU se compone de una valvula manual, un filtro tamiz de 800 micras con punto de drenaje, vavlulas de aislamiento con by-pass y una estación Venturi con tomas de presión P/T. Código EAN: 8434055037438
