# Tubería de PRFV AMIBLU. DN 300, PN 10, SN5000, LN= 6 m

- Propiedad del archivo: CONSTRUNARIO
- Formato: FIEBDC-3/2012
- Programa: Construnario Versión 3.51
- Fecha de los precios: 14/10/2024
- Divisa: EUR

**PR63001005** m Tubería de PRFV AMIBLU. DN 300, PN 10, SN5000, LN= 6 m
Precio: 71.83
Suministro de tubería de poliéster reforzado con fibra de vidrio AMIBLU para presión, de diámetro nominal DN300 mm, presión nominal PN10, conforme a norma UNE EN-ISO 23856 y/o según normativa vigente, rigidez SN5000 N/m2, longitud nominal efectiva LN 6 m, incluso parte proporcional de junta de unión
