# Caja estanca gris con ventana transparente en policarbonato 166x261x113 - de IDE Electric

- Propiedad del archivo: CONSTRUNARIO
- Formato: FIEBDC-3/2012
- Programa: Construnario Versión 3.51
- Fecha de los precios: 25/10/2024
- Divisa: EUR

**CDP4PTRR** u Caja estanca gris con ventana transparente en policarbonato 166x261x113 - de IDE Electric
Precio: 39.78
MATERIALES LIBRES DE HALÓGENOS. Marco y base en POLICARBONATO gris RAL 7035. Ventana transparente color Fumé con protección UV. IP65 - Superficie. /RR: Con barras de neutro y tierra. Código EAN: 8431044129082 Código ETIM 6.0: EC001892
