# Armario metálico de fijación mural IP66, referencia GNT252015 de IDE. Puerta única transparente. Medidas: 250x200x150 - de IDE Electric

- Propiedad del archivo: CONSTRUNARIO
- Formato: FIEBDC-3/2012
- Programa: Construnario Versión 3.51
- Fecha de los precios: 25/10/2024
- Divisa: EUR

**GNT252015** u Armario metálico de fijación mural IP66, referencia GNT252015 de IDE. Puerta única transparente. Medidas: 250x200x150 - de IDE Electric
Precio: 172.38
Acero laminado RAL 7035 - Puerta transparente única - Armarios suministrados con placa de montaje. Pack de 4 alzadores de placa incluido en todas las referencias. Código EAN: 8431044146485 Código eCl@ss 6.0: EC000261
