# Transformador de corriente para medida TA400 1500/5A, referencia M70598. de Circutor

- Propiedad del archivo: CONSTRUNARIO
- Formato: FIEBDC-3/2012
- Programa: Construnario Versión 3.51
- Fecha de los precios: 07/01/2025
- Divisa: EUR

**M70598** u Transformador de corriente para medida TA400 1500/5A, referencia M70598. de Circutor
Precio: 98.44
Transformador de corriente de grandes dimensiones para medida. Pletina 1 x 2 mm. Código EAN: 8433059024536
