# Transformador con convertidor TI-420-35-20A , referencia M70814 de Circutor

- Propiedad del archivo: CONSTRUNARIO
- Formato: FIEBDC-3/2012
- Programa: Construnario Versión 3.51
- Fecha de los precios: 07/01/2025
- Divisa: EUR

**M70814** u Transformador con convertidor TI-420-35-20A , referencia M70814 de Circutor
Precio: 228.92
Transformador de corriente de grandes dimensiones con convertidor incorporado. Pletina 35 mm. Código EAN: 8433059025229 Código EAN: 8433059025229
