# Transformador de medida TRM60 250/5A, referencia P50121. de Circutor

- Propiedad del archivo: CONSTRUNARIO
- Formato: FIEBDC-3/2012
- Programa: Construnario Versión 3.51
- Fecha de los precios: 07/01/2025
- Divisa: EUR

**P50121** u Transformador de medida TRM60 250/5A, referencia P50121. de Circutor
Precio: 270.42
TRM60 250/5A, Transformador de medida encapsulados en resina, diámetro 60 mm Código: P50121. Diámetro interior (mm): 60 Sistema: Monofásico Clase 0,5 Potencia (VA): 5 Rango medida (A): 250/5 Corriente de entrada: 250 A Tipo transformador: Encapsulados en resina Código EAN: 8433059111663
