# Módulo auxiliar 2000X300X500, referencia MEX2003050 de IDE - de IDE Electric

- Propiedad del archivo: CONSTRUNARIO
- Formato: FIEBDC-3/2012
- Programa: Construnario Versión 3.51
- Fecha de los precios: 19/12/2024
- Divisa: EUR

**MEX2003050** u Módulo auxiliar 2000X300X500, referencia MEX2003050 de IDE - de IDE Electric
Precio: 1401.68
MATERIALES: Acero laminado RAL7035. Permite habilitar una zona dentro de la estructura, especialmente destinada a la colocación de embarrados en posición vertical o de pequeños interruptores de entrada. Grado de protección IP55. Anchura del módulo auxiliar de 300 mm. PARA ARMARIOS TIPO: ENL. Código EAN: 8431044203256 Código eCl@ss 6.0: EC002622
