# Caja doble aislamiento IP66, referencia ROC84APT de IDE. Poliester. Tapa PC transparente. 8x4 - de IDE Electric

- Propiedad del archivo: CONSTRUNARIO
- Formato: FIEBDC-3/2012
- Programa: Construnario Versión 3.51
- Fecha de los precios: 19/12/2024
- Divisa: EUR

**ROC86PT** u Caja doble aislamiento IP66, referencia ROC84APT de IDE. Poliester. Tapa PC transparente. 8x4 - de IDE Electric
Precio: 317.69
Poliéster RAL7035. Cuerpo en poliéster - Tapa transparente en policarbonato UV. 1 módulo = 90 mm. Código EAN: 8431044123844 Código eCl@ss 6.0: EC002713
