# Barra de interconexión para HI de 100-125A

- Propiedad del archivo: CONSTRUNARIO
- Formato: FIEBDC-3/2012
- Programa: Construnario Versión 2.11
- Fecha de los precios: 25/05/2015
- Divisa: EUR

**HZ156R** u Barra de interconexión para HI de 100-125A
Hager Barra de interconexión para HI de 100-125A Para unir los bornes de 2 aparatos.
