# Detector de humo a baterías, color blanco, con sirena integrada

- Propiedad del archivo: CONSTRUNARIO
- Formato: FIEBDC-3/2012
- Programa: Construnario Versión 2.11
- Fecha de los precios: 25/05/2015
- Divisa: EUR

**TG500A** u Detector de humo a baterías, color blanco, con sirena integrada
Hager Detector de humo a baterías, color blanco, con sirena integrada
