# Caballete a 3 aguas color Cobre - Lógica Marselha

- Propiedad del archivo: CONSTRUNARIO
- Formato: FIEBDC-3/2012
- Programa: Construnario Versión 3.51
- Fecha de los precios: 04/12/2014
- Divisa: EUR

**2134072-TCO** u Caballete a 3 aguas color Cobre - Lógica Marselha
Caballete a 3 aguas color Cobre Tejas Cobert - Lógica Marselha.
