# Chimenea color marrón rústico - Klinker K1-K2

- Propiedad del archivo: CONSTRUNARIO
- Formato: FIEBDC-3/2012
- Programa: Construnario Versión 3.51
- Fecha de los precios: 04/12/2014
- Divisa: EUR

**1030237-TCO** u Chimenea color marrón rústico - Klinker K1-K2
Chimenea color marrón rústico Tejas Cobert - Klinker K1-K2
