# Seccionador manual mando directo con fusibles 3P 630A

- Propiedad del archivo: CONSTRUNARIO
- Formato: FIEBDC-3/2012
- Programa: Construnario Versión 3.51
- Fecha de los precios: 29/08/2014
- Divisa: EUR

| Código | Ud | Descripción |
|---|---|---|
| NHR40-630_3 | u | Seccionador manual mando directo con fusibles 3P 630A |
