# Final carrera - 67, 5x56x40 mm - cabeza de émbolo con rueda y amortiguador

- Propiedad del archivo: CONSTRUNARIO
- Formato: FIEBDC-3/2012
- Programa: Construnario Versión 3.51
- Fecha de los precios: 09/09/2014
- Divisa: EUR

**YBLX-P1_100_1F** u Final carrera - 67, 5x56x40 mm - cabeza de émbolo con rueda y amortiguador
Final carrera - 67,5x56x40 mm - cabeza de émbolo con rueda y amortiguador
