# Tensión 24 / 240Vca/cc rango: 999999h 59m 59s

- Propiedad del archivo: CONSTRUNARIO
- Formato: FIEBDC-3/2012
- Programa: Construnario Versión 3.51
- Fecha de los precios: 09/09/2014
- Divisa: EUR

| Código | Ud | Descripción |
|---|---|---|
| SC3L-6A | u | Tensión 24 / 240Vca/cc rango: 999999h 59m 59s |
