# Rueda TT-15/18-A fijo 60 kgxtándem

- Propiedad del archivo: CONSTRUNARIO
- Formato: FIEBDC-3/2012
- Programa: Construnario Versión 2.11
- Fecha de los precios: 23/06/2015
- Divisa: EUR

| Código | Ud | Descripción |
|---|---|---|
| TT-15/18-A | u | Rueda TT-15/18-A fijo 60 kgxtándem |
