# Guía PS GR.200/426 2000/4260 mm, SI-Plata

- Propiedad del archivo: CONSTRUNARIO
- Formato: FIEBDC-3/2012
- Programa: Construnario Versión 2.11
- Fecha de los precios: 01/07/2015
- Divisa: EUR

| Código | Ud | Descripción |
|---|---|---|
| PMPJ4040-025 | u | Guía PS GR.200/426 2000/4260 mm, SI-Plata |
