# Guía FS empotrada GR-450, lacado negro

- Propiedad del archivo: CONSTRUNARIO
- Formato: FIEBDC-3/2012
- Programa: Construnario Versión 2.11
- Fecha de los precios: 01/07/2015
- Divisa: EUR

| Código | Ud | Descripción |
|---|---|---|
| PMPE4500-5C5 | u | Guía FS empotrada GR-450, lacado negro |
