# C100 Estuche rígido para multímetro y accesorios

- Propiedad del archivo: CONSTRUNARIO
- Formato: FIEBDC-3/2012
- Programa: Construnario Versión 3.30
- Fecha de los precios: 08/10/2015
- Divisa: EUR

**C100** u C100 Estuche rígido para multímetro y accesorios
- Estuche de polipropileno resistente - Un año de garantía
