# Plataforma de conexión para ventilador de techo 8980/90 - de Kromschroeder

- Propiedad del archivo: CONSTRUNARIO
- Formato: FIEBDC-3/2012
- Programa: Construnario Versión 3.51
- Fecha de los precios: 31/05/2017
- Divisa: EUR

| Código | Ud | Descripción |
|---|---|---|
| 142162 | u | Plataforma de conexión para ventilador de techo 8980/90 - de Kromschroeder |
