# Marco hoja Z 59 Synego Puls doble junta KVS - blanco

- Propiedad del archivo: CONSTRUNARIO
- Formato: FIEBDC-3/2012
- Programa: Construnario Versión 3.11
- Fecha de los precios: 23/01/2018
- Divisa: EUR

| Código | Ud | Descripción | Precio |
|---|---|---|---|
| 15372251715 | m | Marco hoja Z 59 Synego Puls doble junta KVS - blanco | 12.00 |
