# Inserto HSK-ME Pg 11 con 3x3 mm - de Rittal

- Propiedad del archivo: CONSTRUNARIO
- Formato: FIEBDC-3/2012
- Programa: Construnario Versión 3.51
- Fecha de los precios: 25/03/2019
- Divisa: EUR

**1089110119** u Inserto HSK-ME Pg 11 con 3x3 mm - de Rittal
Fluorocaucho Código EAN: 4033878402290
