# Rosca NPT 3/4 de GFK Farbe rot - de Rittal

- Propiedad del archivo: CONSTRUNARIO
- Formato: FIEBDC-3/2012
- Programa: Construnario Versión 3.51
- Fecha de los precios: 28/03/2019
- Divisa: EUR

**1326340070** u Rosca NPT 3/4 de GFK Farbe rot - de Rittal
Rosca NPT 3/4 de GFK Farbe rot Código EAN: 4033878422274
