# 189 - Escudo de acero abierto 189

- Propiedad del archivo: CONSTRUNARIO
- Formato: FIEBDC-3/2012
- Programa: Construnario Versión 3.51
- Fecha de los precios: 06/06/2024
- Divisa: EUR

**189_MCM** u 189 - Escudo de acero abierto 189
· Escudo de acero abierto largo. · Cilindro europerfil. · Válido para cerradura 1505. · Acabado latonado.
