# 6 - Cilindro de perfil para cerradura 1501P y 1601P

- Propiedad del archivo: CONSTRUNARIO
- Formato: FIEBDC-3/2012
- Programa: Construnario Versión 3.51
- Fecha de los precios: 06/06/2024
- Divisa: EUR

**6_MCM** u 6 - Cilindro de perfil para cerradura 1501P y 1601P
· Cilindro perfil con 5 pitones para cerradura de embutir con pomo 1501P y 1601P.
