# A definir dependiendo de la instalación

- Propiedad del archivo: CONSTRUNARIO
- Formato: FIEBDC-3/2012
- Programa: Construnario Versión 3.51
- Fecha de los precios: 25/11/2014
- Divisa: EUR
- Código: schluter-sys (01/11/2022)

**PSLUADEF** A definir dependiendo de la instalación (28/10/2022)

| Código | Descripción | Rendimiento | Precio |
|---|---|---|---|
| PSLUPSLUADEF2 | Colectores | 1 | 0 |
| PSLUPSLUADEF4 | Termostato | 1 | 0 |
| PSLUPSLUADEF3 | Electroválvula | 1 | 0 |
| PSLUPSLUADEF5 | Módulo de controll | 1 | 0 |
| PSLUPSLUADEF1 | Armario de distribuidor | 1 | 0 |
