# Lector de tarjetas Mifare1 sin teclado de la marca Hikvision. Aantivandálico

- Propiedad del archivo: CONSTRUNARIO
- Formato: FIEBDC-3/2012
- Programa: Construnario Versión 3.51
- Fecha de los precios: 02/07/2021
- Divisa: EUR

**406281009** u Lector de tarjetas Mifare1 sin teclado de la marca Hikvision. Aantivandálico
Lector Hikvision de tarjetas Mifare1 sin teclado , antivandálico
