# Brida-enchufe con junta Express de PAM. DN60-300

- Propiedad del archivo: CONSTRUNARIO
- Formato: FIEBDC-3/2012
- Programa: Construnario Versión 3.51
- Fecha de los precios: 08/01/2025
- Divisa: EUR

**NEA80BE10NN** u Brida-enchufe con junta Express de PAM. DN60-300
Brida-Enchufe con junta EXPRESS Agua normal GAMA ® NATURAL
