# Interface Analógico

- Propiedad del archivo: CONSTRUNARIO
- Formato: FIEBDC-3/2012
- Programa: Construnario Versión 3.51
- Fecha de los precios: 11/03/2014
- Divisa: EUR

**TCBIFCB640TLE** u Interface Analógico
Interface analógico marca Toshiba para gestión de sistemas VRF a través de voltaje (DC). Hasta 64 unidades interiores.
