# Nivel Gold de IDE. 9,5x25. Bolsa 10 uds. - de IDE Electric

- Propiedad del archivo: CONSTRUNARIO
- Formato: FIEBDC-3/2012
- Programa: Construnario Versión 3.51
- Fecha de los precios: 06/06/2024
- Divisa: EUR

**22073** u Nivel Gold de IDE. 9,5x25. Bolsa 10 uds. - de IDE Electric
Precio: 10.00
Nivel (Bolsa 10 uds.) Código EAN: 8431044366166 Código ETIM 8.0: EC002287
