# Accesorios prensaestopa M40 de IDE - de IDE Electric

- Propiedad del archivo: CONSTRUNARIO
- Formato: FIEBDC-3/2012
- Programa: Construnario Versión 3.51
- Fecha de los precios: 06/06/2024
- Divisa: EUR

**22584** u Accesorios prensaestopa M40 de IDE - de IDE Electric
Precio: 51.20
Prensaestopa M40 (Bolsa 5 uds.) Código EAN: 8431044925844 Código ETIM 6.0: EC000441
