# Inserto FL13 de IDE. 34x68 2xM20 6-13 mm. Bolsa 10 u. - de IDE Electric

- Propiedad del archivo: CONSTRUNARIO
- Formato: FIEBDC-3/2012
- Programa: Construnario Versión 3.51
- Fecha de los precios: 06/06/2024
- Divisa: EUR

**T15** u Inserto FL13 de IDE. 34x68 2xM20 6-13 mm. Bolsa 10 u. - de IDE Electric
Precio: 3.00
Insertos IP65 para marco tipo FL13 Código EAN: 8431044385358 Código ETIM 8.0: EC000456
