# Conmutador para exterior, referencia 8321 de Setronic

- Propiedad del archivo: CONSTRUNARIO
- Formato: FIEBDC-3/2012
- Programa: Construnario Versión 3.51
- Fecha de los precios: 19/10/2022
- Divisa: EUR

| Código | Ud | Descripción |
|---|---|---|
| 8321SET | u | Conmutador para exterior, referencia 8321 de Setronic |
